# Dachdeckerarbeiten
Angebotsaufforderung (GAEB 90, DA83)
Währung: EUR

## Dachdeckerarbeiten
Datum: 03.02.25

*Hinweis*
BAUVORHABEN:  Buchstraße 6
  13353 Berlin

GEWERK:  Dachdecker / Zimmermann

Angaben zum Bauwerk
Mehrfamilienhaus, Baujahr 1900

Ausführungsort:
Dach, Vorderhaus, Seitenflügel, Hinterhaus

Flachdach- und Steildachsanierung mit Vorberietung für
PV.

Ausführungszeitraum:
28.04.2025 bis 15.08.2025
Bauleiter: Herr Jäger
E-Mail: torsten.jaeger@covivio.immo

*Hinweis*

*Hinweis*
A) ALLGEMEINE VORBEMERKUNGEN FÜR LEISTUNGSVERZEICHNISSE
(MLV)

=======================================================
==========

A1) ALLGEMEINES

Diesem Leistungsverzeichnis liegen die "Zusätzliche
Vertragsbedingungen für die Ausführung von
Bauleistungen (Z-VOB/B)" der Covivio Immobilien GmbH in
der bei Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Covivio Immobilien GmbH in der
jeweils gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Covivio Immobilien GmbH um einen
verbesserten Kundendienst herauszustellen.

2) Die Mieter betroffener Häuser sind rechtzeitig vor
Durchführung der Reparaturarbeiten zu verständigen,
ggf. durch Aushang im Treppenhaus oder auch
individuelle Terminvereinbarung mit dem einzelnen
Mieter.

3) Bei Arbeiten in Wohnungen/ Kellern sind Möbel und
sonstiges Mietereigentum, Bodenflächen und angrenzende
Bauteile etc. im Bereich der auszuführenden Arbeiten
durch Folie, evtl. Schaltafeln oder Ähnliches zu
schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen/ Kellern)

6) das, ggf. tägliche, Säubern der Arbeitsstelle /
Treppenhäusern

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN
============================================

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B5) BEDINGUNGEN FÜR BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 1 Dachdecker- und Dachklempnerarbeiten

#### Abschnitt 1.1 Baustelleneinrichtung

**1.1.10 Einrichten**
Einrichten
Baustelleneinrichtung, einschließlich
aller für die Ausführung der Arbeiten
benötigten Maschinen und Hilfseinrichtungen,
aufbauen, über den für die Ausführung
der Arbeiten vorgesehenen Zeitraum
vorhalten und nach Beendigung der
Arbeiten wieder abbauen.
Menge: 1,000 psch

**1.1.20 Miettoilette:**
Miettoilette:
Stellung und Vorhaltung einer Miettoilette, einschl.
regelmäßiger Wartung und Entsorgung.
Menge: 10,000 Wo

**1.1.30 Bauwagen:**
Bauwagen:
Stellung und Vorhaltung eines Bauwagens zum
Aufenthalt von Mitarbeitern, sowie Einlagerung von
Werkzeugen und Geräten, einschl. An- und
Abfuhr.
Menge: 1,000 psch

**1.1.40 Schrägaufzug:**
Schrägaufzug:
An- und Abtransport sowie Auf- und Abbau, inkl.
Umsetzung nachBedarf und Vorhaltung eines
Dachdecker-Schrägaufzuges.
Menge: 10,000 Wo

**1.1.50 Parkverbot & Absperren der Baustelle einrichten**
*** Bedarfsposition ohne GB
Parkverbot & Absperren der Baustelle einrichten
Schilder & Bauzaun oder Barken liefern aufstellen
und nach Beendigung der Arbeiten wieder abfahren.
Grundstandzeit bis 10 Wochen.
Standzeiten über die Grundstandzeit
hinausgehend werden pro angefangene Woche mit
6% des Pauschalpreises berechnet.
Menge: 1,000 psch

**1.1.60 Straßenlandsondernutzung**
*** Bedarfsposition ohne GB
Straßenlandsondernutzung
Anmeldung der Sondernutzungserlaubnis für einen
Stellplatz des Bauwagen und des Aufzuges.
Einholung sämtlicher behördlich, notwendiger
Genehmigungen.
Menge: 1,000 psch

**1.1.70 Laborprobe**
Laborprobe
Das Altmaterial muss vor Auftragserteilung im Labor
auf Schadstoffe wie Asbest, PAK, etc. getestet
werden incl. vorlage des Laborberichtes.
Menge: 1,000 St

#### Abschnitt 1.2 Gerüst (bauseits)

#### Abschnitt 1.3 Demontage / Vorbereitung

**1.3.10 Notabplanung im Zuge der Abriss-/Sanierungsarbeiten**
Notabplanung im Zuge der Abriss-/Sanierungsarbeiten
mittels Gewebeplane, schwer entflammbar, liefern,
entsprechend Baufortschritt ist entsprechend das
mehrfache, Öffnen und Schließen sowie Umverlegen
einzukalkulieren,
für die Zeit der Bauarbeiten vorhalten und nach
Beendigung entfernen/entsorgen
Menge: 1,000 psch

**1.3.20 Abriss Schornsteine**
Abriss Schornsteine
Abriss Schornsteine, Schutt zur Straße Schaffen und
entsorgen. Abriss der Schornsteine bis zwei Lagen
unterhalb der Schalung.
Menge: 20,000 m3

**1.3.30 Abriss Abdichtung**
Abriss Abdichtung
Mehrlagigen Dachabdichtungsaufbau abreißen,
nach unten schaffen, abfahren und entsorgen.
Inklusive Container und Deponiegebühren.
Menge: 460,000 m2

**1.3.40 Zulage Entsorgung PAK**
*** Bedarfsposition ohne GB
Zulage als gefährlichen Abfall nach geltenden
gestetzlichen Bestimmungen entsorgen
Menge: 460,000 m2

**1.3.50 Zulage Entsorgung Asbest/KMF**
*** Bedarfsposition ohne GB
Zulage als gefährlichen Abfall nach geltenden
gestetzlichen Bestimmungen entsorgen
Menge: 460,000 m2

**1.3.60 Abriss Anschlüsse:**
Abriss Anschlüsse:
Abriss der bituminösen Flachdachanschlüsse,
mehrlagig, vollflächig verklebt, Abwicklung bis 400mm
einschl. Schuttverladung in Container.
Menge: 150,000 m

**1.3.70 Zulage Entsorgung PAK**
*** Bedarfsposition ohne GB
Zulage als gefährlichen Abfall nach geltenden
gestetzlichen Bestimmungen entsorgen
Menge: 150,000 m

**1.3.80 Zulage Entsorgung Asbest/KMF**
*** Bedarfsposition ohne GB
Zulage als gefährlichen Abfall nach geltenden
gestetzlichen Bestimmungen entsorgen
Menge: 150,000 m

**1.3.90 Abriss Holzschalung**
Abriss Holzschalung
Abriss der alten defekten Holzschalung, incl.
Entsorgung im Container

(nach Erfordernis und RS BL)
Menge: 460,000 m2

**1.3.100 Zulage Entsorgung PAK**
*** Bedarfsposition ohne GB
Zulage als gefährlichen Abfall nach geltenden
gestetzlichen Bestimmungen entsorgen
Menge: 460,000 m2

**1.3.110 Zulage Entsorgung Asbest/KMF**
*** Bedarfsposition ohne GB
Zulage als gefährlichen Abfall nach geltenden
gestetzlichen Bestimmungen entsorgen
Menge: 460,000 m2

**1.3.120 Abriss Sanit.-Lüftung:**
Abriss Sanit.-Lüftung:
Ausbau von Sanitärentlüftungen im
Flachdachbereich, einschl. Verladung in Container.
Nennweite bis 150 mm.
Inkl. Sicherung des offenen Rohrstranges.
Menge: 9,000 St

**1.3.130 Ausbau Dachausstieg:**
Ausbau Dachausstieg:
Ausbau eines Dachausstieges in der
Flachdachfläche, komplett,
einschl. Verladung in Container.
Größe bis 80 x 80 cm.
Einschl. Sicherung der Dachöffnung.
Menge: 2,000 St

**1.3.140 Abriss Stützblech am Übergang Flachdach zu Steildach:**
Abriss Stützblech am Übergang Flachdach zu
Steildach: Abriss der bituminösen
Flachdachanschlüsse, mehrlagig, vollflächig verklebt,
incl. Stützblech aus Metall einschl. Schuttverladung in
Container.
Menge: 85,000 m

**1.3.150 Abriss Mauerabdeckung**
Abriss Mauerabdeckung
Mauerabdeckung aus Blech abnehmen, vom
Dach bringen und entsorgen.
Inklusive Container- und Deponiegebühren.
Menge: 95,000 m

**1.3.160 Abriss der alten defekten Sparren incl. Entsorgung im Container.**
Abriss der alten defekten Sparren (12/12 cm) incl.
Entsorgung im Container. Abriss der alten defekten
Sparren incl.
Entsorgung im Container.
Menge: 54,000 m

**1.3.170 Abriss Dacheindeckung**
Abriss Dacheindeckung
Vorhandene Dacheindeckung aus Dachziegeln
oder Betondachsteinen abdecken, nach unten
bringen und abfahren. Inklusive Container- und
Deponiegebühren.
Menge: 300,000 m2

**1.3.180 Abriss Lattung**
Abriss Lattung
Vorhandene Dachlattung abnehmen, nach
unten bringen, abfahren und entsorgen.
Inklusive Container- und Deponiegebühren.
Menge: 300,000 m2

**1.3.190 Abriss Dachfenster**
Abriss Dachfenster/Ausstiegsfenster stahlverzinkt
(ca. 60 x 60 cm) demontieren, nach unten bringen,
abfahren und entsorgen.
Inklusive Container- und Deponiegebühren.
Menge: 21,000 St

**1.3.200 Abriss Dachrinne**
Abriss Dachrinne
Vorhandene Dachrinne samt Rinneisen abnehmen,
vom Dach bringen und entsorgen.
Inklusive Container- und Deponiegebühren.
Menge: 85,000 m

**1.3.210 Abriss Schneefanganlage**
Abriss Schneefanganlage
Vorhandenes Schneefanggitter samt Haken
abnehmen, vom Dach bringen und entsorgen.
Inklusive Container- und Deponiegebühren soweit
erforderlich.
Menge: 85,000 m

**1.3.220 Abriss Traufblech**
Abriss Traufblech
Vorhandene Traufbleche (Rinneneinhang)
abnehmen, vom Dach bringen und entsorgen.
Inklusive Container- und Deponiegebühren.
Menge: 85,000 m

**1.3.230 Abriss Kehlbleche**
Abriss Kehlbleche
Vorhandene Kehlbleche abnehmen, vom
Dach bringen und entsorgen.
Inklusive Container- und Deponiegebühren.
Menge: 12,000 m

**1.3.240 Abriss Leiterhaken,**
Abriss Leiterhaken,
Abriss Leiterhaken, die defekten Leiterhaken
ausbauen, zur Straße schaffen und entsorgen.
Menge: 34,000 St

**1.3.250 Abriss Sanit.-Lüftung:**
Abriss Sanit.-Lüftung:
Ausbau von Sanitärentlüftungen im
Steildachbereich, einschl. Verladung in Container.
Nennweite bis 150 mm.
Inkl. Sicherung des offenen Rohrstranges.
Menge: 10,000 St

**1.3.260 Abriss Mauerabdeckung**
Abriss Mauerabdeckung
Mauerabdeckung aus Blech abnehmen, vom
Dach bringen und entsorgen.
Inklusive Container- und Deponiegebühren.
Menge: 30,000 m

**1.3.270 Abriss Fallrohre**
Abriss Fallrohre
Vorhandene Regenfallrohre samt Rohrschellen
abnehmen und entsorgen.
Inklusive Container- und Deponiegebühren.
Menge: 85,000 m

**1.3.280 Abriss der alten defekten Sparren incl. Entsorgung im Container.**
*** Bedarfsposition ohne GB
Abriss der alten defekten Sparren incl. Entsorgung im
Container. Abriss der alten defekten Sparren incl.
Entsorgung im Container.
Menge: 20,000 m

#### Abschnitt 1.4 Neubau Ziegeldach

**1.4.10 Traufbohlen**
Traufbohlen
Traufbohlen aus Nadelholz fachgerecht
liefern und als Auflager für die Regenrinne
durchgehend an den Sparrenköpfen befestigen.
Menge: 85,000 m

**1.4.20 Neubau Sparren:**
*** Bedarfsposition ohne GB
Neubau Sparren:
liefern, zuschneiden und einbauen eines Sparrens (KVH,
S10, C24, 12x 12cm) im Bereich der Steildachfläche,
einschl. Antransport,
Verladung, Kleineisenteile / Befestigungsmittel.
Menge: 20,000 m

**1.4.30 Unterspann-/Unterdeckbahn vollflächig verlegt**
Unterspannbahn/Unterdeckbahn

Diffusionsoffene, winddichte Unterdeck- und
Unterspannbahn mit integriertem Selbstkleberand
 liefern und mit ausreichend
Seiten- und Höhenüberdeckung vollflächig verlegen.

Typ:

Eurobrandklasse: E
ZDH: Klasse UDB-A und USB-A
Sd-Wert: ca. 0,15 m
Reißkraft: ca. 450/300 N/5 cm
Gewicht: ca. 190 g/m²
Menge: 300,000 m2

**1.4.40 Unterspannbahn / Andichtung:**
Unterspannbahn / Andichtung:
fachgerechter Anschluss/ Andichtung von
Unterspannbahnen an angrenzende Bauteile
- Mehrpreis -.
Menge: 95,000 m

**1.4.50 Konterlattung (30x50) mit Nageldichtungsband**
Konterlattung (30x50) mit Nageldichtungsband
Konterlattung aus Nadelholz (Fi/Ta) der Sortierklasse
S10, im Format: 30x50mm, liefern und mit
korrosionsgeschützten Rillennägeln aufnageln.
Zur zusätzlichen Abdichtung von Nagelstellen wird
ein Nageldichtungsband zwischen der Oberfläche
von Unterspann-/Unterdeckbahn und der
Konterlattung verlegt.
Die Befestigung laut erfolgt lt. Regelwerk des DDH
- Hinweise Holz und Holzwerkstoffe -.
Menge: 300,000 m2

**1.4.60 Traglattung (40x60)**
Traglattung (40x60)
Dachfläche mit fachgerechten CE-Dachlatten aus
Nadelholz (Fi/Ta) der Sortierklasse S10 TS, im
Format: 40x60 mm, liefern und mit
korrosionsgeschützten Rillennägeln aufnageln.
Die Befestigung laut erfolgt lt. Regelwerk des DDH
- Hinweise Holz und Holzwerkstoffe -.
Menge: 300,000 m2

**1.4.70 Kehlbohlen**
Kehlbohlen (bis 40 x 180 mm)
Bohlen aus Nadelholz (Fi/Ta) der Sortierklasse
S10  liefern und fachgerecht beidseitig der Kehllinie
mit geeigneten,zugelassenen Befestigungsmitteln
durchgehend
montieren.
Menge: 12,000 m

**1.4.80 Trauflüfterkamm**
Trauflüfterkamm
Trauflüfterkamm aus wetterfestem Kunststoff, als
Schutz vor Laub, Vogel- und Insekteneinflug, liefern
und parallel zur Traufe an den Sparrenköpfen
mit korrosionsgeschützten Befestigern montieren.
Menge: 85,000 m

**1.4.90 Dacheindeckung Falzziegel**
Dacheindeckung Falzziegel
Dachfläche mit Doppelmulden-Falzziegeln
liefern und auf vorhandener Lattung im Verband
verlegen. Inklusive halber Ziegel zum
Breitenausgleich soweit nötig.
Typ: ...
Farbe: Naturrot
Menge: 300,000 m2

**1.4.100 Sturmverklammerung**
Sturmverklammerung
Korrosionsgeschütze Ziegelverklammerung
liefern und entsprechend der Fachregeln des
deutschen Dachdeckerhandwerks in den First-,
Ortgang-, Trauf-, Kehl- und Gratbereichen sowie
innerhalb der Dachinnenfläche im jeweils
berechneten Verlegeraster einbauen.
Die objektspezifische Berechnung durch den AN
wird mit der Endrechnung ausgehändigt. Sie dient im
Schadensfall zur Vorlage beim Gebäude- und
Haftpflichtversicherer und sollte vom Eigentümer
zusammen mit den Versicherungspolicen
sorgfältig und dauerhaft aufbewahrt werden.
Menge: 300,000 m2

**1.4.110 Dunstrohrdurchgang**
Dunstrohrdurchgang
Dunstrohrdurchgang aus Kunststoff, in Form und
Farbe passend zur Dacheindeckung, liefern und
als Zulage in die Dachfläche einbauen.
Bauart: mit Abdeckung
Menge: 2,000 St

**1.4.120 Lüfterziegel**
*** Bedarfsposition ohne GB
Lüfterziegel
Lüfterziegel, in Form und Farbe zur Dachdeckung
passend, liefern und ober- und unterhalb von aufund
abgehenden Bauteilen einsetzen.
Als Zulage zur Dacheindeckung.
Farbe: naturrot
Menge: 1,000 St

**1.4.130 Beischneiden einseitig**
Beischneiden einseitig
Schräges, einseitiges Beischneiden der
Dacheindeckung einschließlich
Korrosionsgeschütze Befestigung, soweit nötig.
Menge: 70,000 m

**1.4.140 Dachausstiegsfenster**
Dachausstiegsfenster
Dachausstiegsfenster, feuerverzinkt, inklusive
Verglasung, liefern und in die Dachfläche
einsetzen.
Menge: 21,000 St

**1.4.150 Sicherheitsdachhaken**
Sicherheitsdachhaken
Sicherheitsdachhaken, verzinkt liefern und
entsprechend den Vorschriften der
Bauberufsgenossenschaft in die
vorhandene Dachfläche einbauen.
(inkl. Übergabe Bauteilzulassung)
Menge: 34,000 St

**1.4.160 Schneefang**
Schneefang
Schneefanggitter, h = 20 cm, Farbe: verzinkt
komplett mit passenden Stützen liefern und in die
Dachfläche einbauen.
(inkl. Übergabe Bauteilzulassung)
Menge: 85,000 m

#### Abschnitt 1.5 Neubau Flachdach

**1.5.10 Neubau Sparren:**
*** Bedarfsposition ohne GB
Neubau Sparren:
liefern, zuschneiden und einbauen eines Sparrens (KVH,
S10, C24, 12x 12cm) im Bereich der Flachldachfläche,
einschl. Antransport,Verladung, Kleineisenteile /
Befestigungsmittel
Menge: 1,000 m

**1.5.20 Schalung aus OSB 4, 25mm**
Schalung aus OSB 4,  25mm
liefern und mit geeigneten Befestigungsmitteln
verschrauben

(nach Erfordernis und RS BL)
Menge: 460,000 m2

**1.5.30 Schalung geliefert und aufgenagelt**
*** Bedarfsposition ohne GB
Nut- und Federschalung

Nut- und Federschalung, d = 26 mm, liefern und mit
korrosionsgeschützten Rillennägeln vollflächig auf die
vorhandene Unterkonstruktion aufnageln.

Die Befestigung erfolgt entsprechend Regelwerk
des DDH - Hinweise Holz und Holzwerkstoffe -.

(nach Erfordernis und RS BL)
Menge: 460,000 m2

**1.5.40 Unterlagsbahn**
Unterlagsbahn
Unterlagsbahn SOPREMA Vapro stixx verkl.:
Lieferung und fachgerechte Verlegung einer
kaltselbstklebenden Unterlagsbahn
Fabrikat: SOPREMA Vapro stixx
PYE-KTG-KSP-3,5 DU/E1
nach Anwendungsnormen DIN SPEC 20000-201
und BA PYE-KTG-KSP-3,5 nach DIN SPEC
20000-202 sowie Stoffnormen DIN EN 13707 und DIN
EN 13969. Kaltselbstklebende Elastomerbitumen-
Unterlagsbahn mit variabler Längsrandausbildung durch
Abziehen der unterseitigen Schutzfolien auf ebenem und
trockenem Untergrund nach
Herstellerangaben kalt verklebt.
Nähte und Stöße dicht verschweißt.
Die Nahtüberlappungsbreite beträgt 8 cm, optional 13
cm.
Oberflächenausstattung:
-Oberseite: Kunststoff-Folie
-Unterseite: kaltselbstklebendes
Elastomerbitumen mit abziehbarer Schutzfolie.
Technische Kennwerte:
Geprüfte Wasserdichtheit: 500 kPa über 24h.
Dicke: 3,5 mm
Kaltbiegeverhalten -30°C
Wärmestandfestigkeit 100°C
Maximale Zugkraft
1000 N/50 mm längs, 1000 N/50 mm quer
Dehnung 3,5% längs, 3,5% quer
angebotenes Fabrikat:

o. glw.
Menge: 460,000 m2

**1.5.50 Polymerbitumenschweißbahn**
Polymerbitumenschweißbahn
Lieferung und fachgerechte Verlegung einer
Oberlage, wurzelfest, vollflächig verklebt.
Fabrikat: SOPREMA SOPRALENE Flam Jardin
Schiefer. o.glw.
Polymerbitumenschweißbahn als Oberlage,
wurzel- und rhizomfest, PYE-PV 200 S4 nach
Anwendungsnormen DIN V 20000-201 und BA
PYE-PV 200 S5 nach DIN V 20000-202 gemäß
Stoffnormen DIN EN 13707 und DIN EN 13969
DO/P-2002-4-1867/04.
Elastomerbitumen-Oberlagsbahn,
durchwurzelungsfest (gem. FLL-Verfahren),
vollflächig im Lagenversatz aufgeschweißt, Nähte
und Stöße dicht verschweißt.
Oberflächenausstattung:
- Oberseite: mineralische Bestreuung
- Farbe: Dunkelbraun oder Schiefer
- Unterseite: Kunststoff-Folie
Technische Kennwerte:
- Kaltbiegeverhalten -36°C
- Wärmestandfestigkeit 120°C
- Maximale Zugkraft
1150 N/50 mm längs, 900 N/50 mm quer
- Dehnung 40% längs, 45% quer.
angebotenes Material:

o. glw.
Menge: 460,000 m2

**1.5.60 Wandanschluss 2 - lagig herstellen**
Wandanschluss 2 - lagig herstellen
- Keil (bis 100 x 100) liefern und verlegen
- Zwischenlage liefern und verarbeiten
- Oberlage liefern und verschweißen
- Wandanschlussschiene liefern und montieren incl.
dauerelastischer Fuge (PU-Dichtstoff, keine Silikon)
max. Zuschnitt 50cm
Menge: 150,000 m

**1.5.70 Anschluss Übergang Flachdach, Ziegeldach**
Anschluss Übergang Flachdach, Ziegeldach
Auf dem vorhandenen Stützblech die Zwischen- und
Oberlage der Dachabdichtung heranführen und
mit Rückversatz und aufschweißen.
Menge: 85,000 m

**1.5.80 Abdichten der Dunstrohre mit Flüssigkunststoff incl. Vlies**
Menge: 9,000 St

**1.5.90 Flachdachausstieg erneuern, liefern, einbauen und abdichten. 80 x 80 cm**
Flachdachausstieg erneuern, liefern, einbauen und
abdichten. 90 x 90 cm
Menge: 2,000 St

**1.5.100 Sekuranten Seilsystem**
Sekuranten Seilystem, liefern und fachgerecht auf
Holzschalung montiern und abdichten.
inkl. Zulassung und Übereinstimmungserklärung
Menge: 85,000 m

**1.5.110 Schornstein neu Mauern**
Schornstein mit einer zementgebundenen Platte
verschließen und mit einem Rohr entlüften. Eventuelle
Zungensteine entferenen.

Maße ca. 2,00m x 0,50m im Mittel
Menge: 20,000 Stck

**1.5.120 Brandwandrollen neu aufmauern**
*** Bedarfsposition ohne GB
Brandwandrollen neu aufmauern incl. Lieferung und
Transport vom benötigten Material.
Menge: 1,000 m

**1.5.130 Sparren S1**
Sparren S1 (12/12 cm) mit seitlichen Beilagen von mind.
6/12 cm verstärken (NH C24)
liefern, zuschneiden und einbauen im
Bereich der Flachdachfläche, einschl. Antransport und
Verladung, inkl. Kleineisenteile / Befestigungsmittel.
Menge: 96,000 m

**1.5.140 Neubau Sparren S2**
Neubau Sparren S2 (12/12cm):
liefern, zuschneiden und einbauen eines Sparrens (NH
C24) im
Bereich der Flachdachfläche, einschl. Antransport und
Verladung, inkl. Kleineisenteile / Befestigungsmittel.
Menge: 54,000 m

**1.5.150 Sparren S2**
Sparren S2 (12/12 cm) mit seitlichen Beilagen von mind.
14/12 cm verstärken (NH C24)
liefern, zuschneiden und einbauen  im
Bereich der Flachdachfläche, einschl. Antransport und
Verladung,inkl. Kleineisenteile / Befestigungsmittel..
Menge: 54,000 m

**1.5.160 Sparren S6**
Sparren S6 (8/14 cm) mit seitlichen Beilagen von mind.
6/14 cm verstärken (NH C24)
liefern, zuschneiden und einbauen im
Bereich der Flachdachfläche, einschl. Antransport und
Verladung, inkl. Kleineisenteile / Befestigungsmittel..
Menge: 40,000 m

**1.5.170 DB1**
DB1
Holzbalken unter Stützen
vorhandene Holzbalken (20/24) freilegen,
Dachbodenschalung für Wiedereinbau entfernen, Schüttung
im Teilbereich der Verstärkung entfernen und entsorgen,
beidseitige Verstärkung (NH C24) 12/24 cm liefern,
zuschneiden u. montieren
(7 Dübel Typ C1, Dc= 62mm, Bolzen M12, 4.6, e=95 cm,
Verstärkung kann vor Auflager enden), Dachbodenschalung
wieder einbauen, einschl. Antransport und
Verladung.

Menge ca.  5 x 2 x 6m
Menge: 60,000 m

**1.5.180 DB1.1**
DB1.1
Holzbalken unter Stützen
vorhandene Holzbalken (20/24) freilegen,
Dachbodenschalung für Wiedereinbau entfernen, Schüttung
im Teilbereich der Verstärkung entfernen und entsorgen,

Verstärkung (1 x U220, S235)  liefern,  u. montieren
(7 Dübel Typ C2 75x20,4 mm, Bolzen M20, 4.6, e=95 cm,
Verstärkung kann vor Auflager enden), Dachbodenschalung
wieder einbauen, einschl. Antransport und
Verladung (Kraneinsatz).

Menge ca.  3 x 6m
Menge: 18,000 m

#### Abschnitt 1.6 Neubau Klempnerarbeiten

*Hinweis*
Korrosionsschutz Zinkbauteile
Alle bitumenberührenden Zinkbauteile
sind mit einem Korrosionsschutz zu behandeln.

**1.6.10 Dachrinne**
Dachrinne
Hängedachrinne, Nenngröße 400 mm, Dicke
0,7 mm, Standardlänge 3 m, inkl. Rinnenhaltern
liefern und durchlaufend montieren.
Rinnenhalter in die Traufbohle einlassen und mit
korrosionsgeschützten Befestigern montieren.
Einzellängen weichlötend verbinden.
Menge: 85,000 m

**1.6.20 Rinnenboden**
Rinnenboden
Rinnenendstück mit gebördeltem Kragen, passend
zu vorbeschriebener Dachrinne DN 400 mm,
liefern und am Rinnenende anlöten.
Menge: 10,000 St

**1.6.30 Dehnungsausgleich**
Dehnungsausgleich
Halbrunde Dehnungsausgleicher (Dilatation),
passend zur Rinne DN 400 mm, liefern und als
Zulage in die Längen einlöten.
Menge: 7,000 St

**1.6.40 Einhangstutzen**
Einhangstutzen (400 / DN 120)
Rinneneinhangstutzen, halbrund, gerade, in Form
und Farbe passend zur Dachrinne liefern und wie
folgt montieren: Ovales Loch in die Rinne
schneiden und den Rand nach unten bördeln.
Vordere Aufkantung des Einhangstutzen
einhängen und hintere Aufkantung um den
Wasserfalz klemmen.
Menge: 5,000 St

**1.6.50 Rinnenwinkel**
Rinnenwinkel (400)
Rinnenwinkel, 90° innen, aus einem Stück
tiefgezogen, passend zu vorbeschriebener
Dachrinne liefern und an beiden Rinnenenden
anlöten.
Menge: 5,000 St

**1.6.60 Wandkehle**
Wandkehle
Einseitige Anschlusskehle aus Titanzink,
d = 0,7 mm, Zuschnitt ca. 500 mm, liefern und auf
der Brand-/Trennmauer mit Haften befestigen.
Menge: 30,000 m

**1.6.70 Traufblech**
Traufblech
Traufeinlaufblech aus Titanzink, d = 0,7 mm,
Zuschnitt 250 mm, liefern und durchdringungsfrei
mit Haften parallel zur Traufe fixieren.
Menge: 85,000 m

**1.6.80 Abdeckungen 4ktg 600:**
Abdeckungen 4ktg 600:
Anfertigung und Montage von
Ortgangwandabdeckungen, einseitig mit Tropfkante.
Indirekte Befestigung zur schadlosen Aufnahme
thermisch bedingter Längenänderung auf vorbereiteten
Untergrund mittels verdeckten Haften, incl. Kappleiste
und dauerelastischer Fuge.
Werkstoff: Titanzink, walzblank
Dicke: 0,7 mm
Zuschnitt: bis 600 mm
Kantungen: 4 Stück
Menge: 10,000 m

**1.6.90 Kehlblech 500:**
Kehlblech 500:
Lieferung und Einbau von Kehlblechen incl.
Unterkonstruktion. Die Befestigung erfolgt mit Haften.
Werkstoff: Titanzink
Zuschnitt: 500 mm
Dicke: 0,7 mm
Kantungen: 3
Menge: 12,000 m

**1.6.100 Montage Stützblech**
Montage Stützblech
Montage Stützblech Übergang Flachdach zum
Ziegeldach montieren und auf dem Flachdach
befestigen Zuschnitt 300 mm,  hohlraumfrei
(Bleischürze) herstellen,
Werkstoff: Titanzink
Zuschnitt: 300 mm
Dicke: 0,7 mm
Kantungen: 3
Menge: 85,000 m

**1.6.110 Tropfblech**
Tropfblech
Tropfblech aus Titanzink, d = 0,7 mm,
liefern und unterhalb der
Lüftungsebene/Unterspannbahn montieren.
Menge: 85,000 m

**1.6.120 Trauflüftungsgitter Lochgitter aus Zink, im Zuschnitt 100 mm.**
Trauflüftungsgitter Lochgitter aus Zink, im Zuschnitt
100 mm. Trauflüftungsgitter Lochgitter aus Zink, im
Zuschnitt 100 mm.
Menge: 85,000 m

**1.6.130 Titanzink 0,7 Walzblank Kleinflächen**
Titanzink 0,7 Walzblank:
Lieferung, Zurichtung und Verarbeitung von
Titanzinkblechen in diversen Zuschnitten und Kantungen
nach örtlichen Gegebenheiten, inkl. aller
 erforderlichen
Löt- und Befestigungsarbeiten.
Werkstoff: Titanzink walzblank
Dicke:  0,7 mm
Menge: 10,000 m2

**1.6.140 Fallrohr DN 120**
Fallrohr DN 120
Regenfallrohr, rund, Nenngröße 120 mm,
maschinell innengelötet, inkl. feuerverzinkten
Rohrschellen, nichtrostender Ringschraube, Wulst
und Scharnier herstellen. Rohrwulste oder Nasen
über den Rohrschellen als Auflager anlöten.
Menge: 85,000 m

**1.6.150 Fallrohrkappe**
Fallrohrklappe
Regenfallrohrklappe, d = 120 mm, passend
zum Regenfallrohr, liefern und einbauen.
Menge: 5,000 St

**1.6.160 Rohrbogen**
Rohrbogen
Fallrohrbogen aus Titanzink, d = 120 mm,
maschinell innengelötet, liefern und fachgerecht
einbauen.
Menge: 10,000 St

**1.6.170 Standrohr**
Standrohr
Standrohr, passend zum Fallrohr in Material
und Durchmesser, liefern und an Fallrohr und
Entwässerung anschließen.
Menge: 5,000 St

#### Abschnitt 1.7 Stundenlohnarbeiten

**1.7.10 Stundenlohnarbeiten**
*** Bedarfsposition ohne GB
Stundenlohnarbeiten
Stundenlohnarbeiten Geselle
Menge: 10,000 h

USt %: 19,00
